# 2026 Pflanzarbeiten Bund
Angebotsaufforderung (GAEB DA XML 3.2, DA83)
Projekt: A21Aufforstung
Währung: EUR
Vergabeart: Öffentliche Ausschreibung
Eröffnung: 02.09.2026 10:30:00
Ende der Zuschlagsfrist: 02.10.2026
Ausführungsbeginn: 01.10.2026
Ausführungsende: 31.12.2026
Auftraggeber: LBM Gerolstein, Landesbetrieb Mobilität Gerolstein, LBM Gerolstein,Brunnenstr.1,54568 Gerolstein, Brunnenstraße 1, 54568 Gerolstein, Telefon 06591 818-0, E-Mail lbm@lbm-gerolstein.rlp.de
Erstellt mit: GXML Toolbox V3.3 R20210630, iTWO_64 V12.0.618, 18.06.2026

## A21 2026 Pflanzarbeiten Bund
Datum: 18.06.2026

### Bereich 01 Aufforstung Matzerath

*Hinweis: Die An- und Abfahrt zur*
Die An- und Abfahrt zur Ausführungsfläche erfolgt über vorhandene asphaltierte Wirtschaftswege. Diese sind bei der Wahl der Geräte und Fahrzeuge zu berücksichtigen.

#### Abschnitt 01.01 Bauvorbereitung

**01.01.0001 Baustelle einrichten Dies.LV-Abschn.*Zufahrt vorh.**
*** Pauschalposition
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Leistungsbereichkatalog: 101

**01.01.0002 Baustelle räumen Dies. LV-Abschn.**
*** Pauschalposition
Baustelle von allen Geräten, Anlagen, Einrichtungen und
dgl. räumen. Benutzte Flächen und Wege entsprechend dem
ursprünglichen Zustand herrichten. Soweit nicht für bestimmte Leistungen für das Räumen der Baustelle gesonderte Positionen im Leistungsverzeichnis enthalten
sind, gilt die Pauschale
für alle Leistungen dieses Abschnittes des Leistungsverzeichnisses.
Menge: 1,000 Psch

*Hinweis: Mulcharbeiten sind ausschließlich*
Mulcharbeiten sind ausschließlich außerhalb der Vogelschutzzeiten auszuführen. Die Einhaltung der geltenden naturschutzrechtlichen Vorgaben ist sicherzustellen.

#### Abschnitt 01.02 Mulcharbeiten

**01.02.0001 Aufforstungsfläche mulchen**
Vollständiges Zerkleinern von Aufwuchs, Strauchwerk und Anfluggehölzen bis 4m Höhe (Stammdurchmesser bis 10 cm in 1 m Höhe) sowie von vorhandenem Schlagabraum bis 15 cm Astdurchmesser mittels Forstmulcher schwerer Bauart.

Ebenso beinhaltet die Position die Zerkleinerung von Wurzelstöcken bis zu einem Durchmesser von 60 cm. Das anfallende Mulchgut ist fein zu zerkleinern, homogen auf der Fläche zu verteilen. Die Flächen sind im Anschluss fachgerecht zu ebnen. Die Ausführung hat unter Berücksichtigung der Witterung bodenschonend zu erfolgen; schädliche Bodenverdichtungen sind zu vermeiden.

Die vorhandene Naturverjüngung ist zu erhalten. Die zu schonenden Bereiche sind vor Ort mit dem Auftraggeber abzustimmen. Der Mehraufwand für den Schutz und das Umfahren der Naturverjüngung ist in die Einheitspreise einzukalkulieren und wird nicht gesondert vergütet.

Fläche 'gerodete Waldfläche'

Das Gelände ist überwiegend eben bis schwach geneigt. Kleinräumige Unebenheiten, Bodenwellen, Fahrspuren, Wurzelanläufe, Baumstubbe, Schlagabraum sowie örtlich auftretende Geländesteigungen und -senken sind vorhanden und bei der Kalkulation der Mulcharbeiten zu berücksichtigen.

Bestehende Zufahrtswege sind unbeschädigt zu erhalten und bei Verschmutzung oder Beschädigung durch den Auftragnehmer unverzüglich zu reinigen oder wiederherzustellen. Das schonende Freischneiden und Aufasten ggf. erforderlicher Zufahrtschneisen ist in dieser Position mit einzurechnen.
Menge: 3000,000 m2
Leistungsbereichkatalog: 107

*Hinweis: Alle später der Holzproduktion*
Alle später der Holzproduktion dienende Baumarten
sollten ZÜF oder Isogen zertifiziert sein.
Der Nachweis über die geforderten Herkunfgebiete ist dem AG zu
dokumentieren.

#### Abschnitt 01.03 FORSTPFLANZEN LIEFERN

**01.03.0001 Acer pseudoplatanus liefern 2j.v.S 1/1 50-80*VkG 4 HkG 801 04**
Acer pseudoplatanus (Bergahorn) liefern.
Jungpflanze, 2-jährig verpflanzter Sämling, 1/1, 50
bis 80 cm.
Vorkommensgebiet 4, Westdeutsches Bergland und Oberrheingraben.
Herkunftsgebiet Westdeutsches Bergland, montane Stufe,
801 04.
Menge: 40,000 St
Leistungsbereichkatalog: 104

**01.03.0002 Carpinus betulus liefern 3j.v.S. 1/2 50-80*VkG 4 HkG 806 04**
Carpinus betulus (Hainbuche) liefern.
Jungpflanze, 3-jährig verpflanzter Sämling, 1/2, 50
bis 80 cm.
Vorkommensgebiet 4, Westdeutsches Bergland und Oberrheingraben
Herkunftsgebiet West- und Süddeutsches Bergland, 806 04.
Menge: 275,000 St
Leistungsbereichkatalog: 104

**01.03.0003 Prunus avium liefern 2j.v.S 1/1 50-80*VkG 4 HkG 814 04**
Prunus avium (Vogelkirsche) liefern.
Jungpflanze, 2-jährig verpflanzter Sämling, 1/1, 50
bis 80 cm.
Vorkommensgebiet 4, Westdeutsches Bergland und Oberrheingraben
Herkunftsgebiet West- und Süddeutsches Bergland  814 04.
Menge: 90,000 St
Leistungsbereichkatalog: 104

**01.03.0004 Quercus petraea liefern 3j.v.S 1/2 50-80*VkG 4 HkG 818 06**
StL-Nr. 18104501010406
Quercus petraea (Traubeneiche) liefern.
Jungpflanze, 3-jährig verpflanzter Sämling, 1/2, 50
bis 80 cm.
Vorkommensgebiet 4, Westdeutsches Bergland und Oberrheingraben.
Herkunftsgebiet Rheinisches- und Saarpfälzer Bergland,
818 06.
Menge: 50,000 St
Leistungsbereichkatalog: 104

**01.03.0005 Quercus robur liefern 3j.v.S 1/2 50-80*VkG 4 HkG 817 06**
StL-Nr. 18104503010406
Quercus robur (Stieleiche) liefern.
Jungpflanze, 3-jährig verpflanzter Sämling, 1/2, 50
bis 80 cm.
Vorkommensgebiet 4, Westdeutsches Bergland und Oberrheingraben.
Herkunftsgebiet Westdeutsches Bergland, 817 06.
Menge: 80,000 St
Leistungsbereichkatalog: 104

*Hinweis: Die Pflanzabstände können infolge*
Die Pflanzabstände können infolge der Baustellengegebenheiten abweichen und sind ggf. an die örtlichen Bedingungen anzupassen.

#### Abschnitt 01.04 PFLANZARBEITEN

**01.04.0001 Greifvogelstange setzen Länge 5,00 m*Zopf-DU 10-12 cm imprägnieren**
StL-Nr. 211074641201
Greifvogelstange aus Nadelholz, standfest aufstellen.
Auf dem Stangenende ein 30 cm langes halbrundes Querholz, Durchmesser 5 bis 6 cm, mit Streben kippsicher
befestigen.
Länge = 5,00 m.
Zopf-Durchmesser 10 bis 12 cm.
Unteres Stangenende ca. 120 cm imprägnieren.
Menge: 2,000 St
Leistungsbereichkatalog: 107

**01.04.0002 Einschlagplatz f. Gehölze einricht. Fläche des AN**
*** Pauschalposition
Einschlagplatz für Gehölze einrichten, unterhalten und
nach Abschluss der Arbeiten räumen.
Fläche stellt AN.
Menge: 1,000 Psch

*Hinweis: Agrisan liefern einpreisen*
Das Produkt Agrisan, sowie die Herstellung der Tauchlösung ist in die Position einzupreisen

**01.04.0003 Gehölzwurzeln in Schutzlös. tauchen*l.Hei, l.Str, J**
StL-Nr. 2110731291
Gehölzwurzeln ohne Ballen unmittelbar nach Entnahme aus
dem Einschlag bzw. vor Pflanzung in Schutzlösung tauchen.
Schutzlösung 'Agrisan'

Gehölz = Leichter Heister, Leichter Strauch und/oder
Jungpflanze.
Menge: 535,000 St
Leistungsbereichkatalog: 107

**01.04.0004 Gehölze ohne Ballen einschlagen Jungpfl/l.Heister**
Gehölze ohne Ballen übersichtlich, nach Arten und Größe
getrennt, einschlagen. Gräben auf dem Einschlagplatz
herstellen. Gehölze im Einschlag feucht halten. Liefern
der Gehölze wird gesondert vergütet.
Gehölze = Jungpflanzen, leichte Heister, leichte Sträucher und verpflanzte Sträucher.
Menge: 535,000 St

**01.04.0005 Gehölz pflanzen Ju.*Boden einplanier.**
Gehölze pflanzen gemäß Pflanzplan in Trupps. Pflanzloch mit Hohlspaten, Neheimerspaten oder Fahradlenker herstellen.
Keine Verwendung von Erdbohrern.
Gehölz liefern wird gesondert vergütet.
Gehölz = Jungpflanze.
Brauchbaren Boden wieder einbauen.
Überschüssigen Boden seitlich einplanieren.
Menge: 535,000 St
Leistungsbereichkatalog: 107

**01.04.0006 Tonkienstab farbig 1,50 m liefern einschlagen**
Tonkienstab  (Stärke 10 – 12 mm)
Länge 1,50 m liefern und nach Pflanzung neben Pflanze standfest einschlagen. Spitze farbig durch ansprühen oder streichen markieren.
Menge: 535,000 St

**01.04.0007 Mulchplatten liefern und einbauen**
Mulchplatte aus Karton Durchmesser 40 cm Dicke
mind. 1,5 mm liefern und nach Pflanzung auslegen.

Die Mulchplatten sind unmittelbar nach der Pflanzung spannungsfrei und vollflächig um die Pflanze herum auszulegen, sodass der Wurzelbereich zuverlässig gegen Konkurrenzvegetation geschützt ist. Hohlstellen, Faltenbildung oder Überlappungen sind zu vermeiden. Die Lage ist so zu wählen, dass ein möglichst vollständiger Bodenschluss gewährleistet wird.

Der Durchmesser der Mulchplatten beträgt 50 cm. Die Abrechnung erfolgt je Stück einschließlich Lieferung, fachgerechtem Einbau sowie sämtlicher Nebenleistungen.
Menge: 535,000 St

**01.04.0008 Wuchsschutzhüllen liefern**
Wuchshüllen aus lichtdurchlässigen und witterungsbeständigen
Doppelstegplatten (Hohlkammerprofilen) Länge 150 cm
liefern und nach Pflanzung aufstellen.
Menge: 535,000 St

**01.04.0009 Holzpfahl 1,50 m liefern/einbauen**
Holzpfahl aus Hartholz, Eiche oder Robinie Breite 2 cm x 2 cm
Länge 1,50 m liefern und nach Pflanzung zur befestigung von
Wuchshülle neben Pflanze standfest einschlagen.
Menge: 535,000 St

*Hinweis: Anfahrt Abfahrt einpreisen*
Die Anfahrt und Abfahrt zur Durchführung der Pflegemaßnahmen
sind in die einzelnen Pflegepositionen einzupreisen. Die Durchführung der Pflegegänge ist dem Auftraggeber mindestens drei Werktage vor Ausführung anzukündigen.

#### Abschnitt 01.05 PFLEGEMAßNAHMEN

**01.05.0001 Gehölzfläche pflegen*1. Pflegegang E-.pflege 1. Jahr*Zw.fläche mähen**
Gehölzfläche pflegen Freischneiden manuell Gassenschnitt mit Schlegelmulcher,Mähraupe oder Freischneider,
Pflanzabstand innerhalb der Pflanztrupps ca. 1,0 - 1,5m
Abstand zwischen den Trupps gemäß Pflanzplan
Fläche 'Waldfläche'
Flächen Neigung 0 bis 1:4
Erster Pflegegang.
Während der Entwicklungspflege im 1. Pflegejahr.
Zwischenfläche mähen.
Mähgut 'verbleibt als Mulch auf der Fläche'
Menge: 3000,000 m2
Leistungsbereichkatalog: 107

**01.05.0002 Gehölzfläche pflegen*1. Pflegegang E-.pflege 2. Jahr*Zw.fläche mähen**
Gehölzfläche pflegen Freischneiden manuell Gassenschnitt mit Schlegelmulcher,Mähraupe oder Freischneider,
Pflanzabstand innerhalb der Pflanztrupps ca. 1,0 - 1,5m
Abstand zwischen den Trupps gemäß Pflanzplan
Fläche 'Waldfläche'
Flächen Neigung 0 bis 1:4
Erster Pflegegang.
Während der Entwicklungspflege im 2. Pflegejahr.
Zwischenfläche mähen.
Mähgut 'verbleibt als Mulch auf der Fläche'
Menge: 3000,000 m2
Leistungsbereichkatalog: 107

**01.05.0003 Gehölzfläche pflegen*1. Pflegegang E-.pflege 3. Jahr*Zw.fläche mähen**
Gehölzfläche pflegen Freischneiden manuell Gassenschnitt mit Schlegelmulcher,Mähraupe oder Freischneider,
Pflanzabstand innerhalb der Pflanztrupps ca. 1,0 - 1,5m
Abstand zwischen den Trupps gemäß Pflanzplan
Fläche 'Waldfläche'
Flächen Neigung 0 bis 1:4
Erster Pflegegang.
Während der Entwicklungspflege im 3. Pflegejahr.
Zwischenfläche mähen.
Mähgut 'verbleibt als Mulch auf der Fläche'
Menge: 3000,000 m2
Leistungsbereichkatalog: 107

**01.05.0004 Gehölzfläche pflegen*1. Pflegegang E-.pflege 4. Jahr*Zw.fläche mähen**
Gehölzfläche pflegen Freischneiden manuell Gassenschnitt mit Schlegelmulcher,Mähraupe oder Freischneider,
Pflanzabstand innerhalb der Pflanztrupps ca. 1,0 - 1,5m
Abstand zwischen den Trupps gemäß Pflanzplan
Fläche 'Waldfläche'
Flächen Neigung 0 bis 1:4
Erster Pflegegang.
Während der Entwicklungspflege im 4. Pflegejahr.
Zwischenfläche mähen.
Mähgut 'verbleibt als Mulch auf der Fläche'
Menge: 3000,000 m2
Leistungsbereichkatalog: 107

**01.05.0005 Gehölzfläche pflegen*1. Pflegegang E-.pflege 5. Jahr*Zw.fläche mähen**
Gehölzfläche pflegen Freischneiden manuell Gassenschnitt mit Schlegelmulcher,Mähraupe oder Freischneider,
Pflanzabstand innerhalb der Pflanztrupps ca. 1,0 - 1,5m
Abstand zwischen den Trupps gemäß Pflanzplan
Fläche 'Waldfläche'
Flächen Neigung 0 bis 1:4
Erster Pflegegang.
Während der Entwicklungspflege im 5. Pflegejahr.
Zwischenfläche mähen.
Mähgut 'verbleibt als Mulch auf der Fläche'
Menge: 3000,000 m2
Leistungsbereichkatalog: 107

### Bereich 02 Aufforstung Schwirzheim

*Hinweis: Die An- und Abfahrt erfolgt über*
Die An- und Abfahrt erfolgt über vorhandene Wiesen- und Waldwege. Der schlechte Zustand der Wege sowie evtl. Schnittarbeiten an einzelnen störenden Ästen im Wegebereich zur Befahrbarkeit sind bei der Kalkulation der Einheitspreise zu berücksichtigen.

#### Abschnitt 02.01 Bauvorbereitung

**02.01.0001 Baustelle einrichten Dies.LV-Abschn.*Zufahrt vorh.**
*** Pauschalposition
StL-Nr. 1910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Leistungsbereichkatalog: 101

**02.01.0002 Baustelle räumen Dies. LV-Abschn.**
*** Pauschalposition
Baustelle von allen Geräten, Anlagen, Einrichtungen und
dgl. räumen. Benutzte Flächen und Wege entsprechend dem
ursprünglichen Zustand herrichten. Soweit nicht für bestimmte Leistungen für das Räumen der Baustelle gesonderte Positionen im Leistungsverzeichnis enthalten
sind, gilt die Pauschale
für alle Leistungen dieses Abschnittes des Leistungsverzeichnisses.
Menge: 1,000 Psch

**02.01.0003 Baumstämme aufnehmen und entsorgen**
Bauseits gelagerte Baumstämme und Stammabschnitte mit Durchmessern bis ca. 60 cm und unregelmäßigen Längen im Schnitt 4m aufnehmen und einer Verwertung bzw. Entsorgung zuführen.

Das Material ist nach Wahl des Auftragnehmers mittels Schlepper mit Rückewagen über vorhandene Wiesen- und Waldwege in Richtung Schwirzheim abzufahren oder vor Ort zu häckseln und das anfallende Häckselmaterial gleichmäßig auf den vorgesehenen Flächen zu verteilen.

Überschüssiges Rundholz sowie nicht auf der Fläche verteilbares Häckselmaterial gehen in das Eigentum des Auftragnehmers über und sind durch diesen fachgerecht zu verwerten bzw. zu entsorgen.

Sämtliche Nebenleistungen, insbesondere das Aufnehmen der Baumstämme, das Be- und Entladen, der Einsatz von Schlepper, Rückewagen bzw. Häcksler, Transport, Arbeitsaufwand sowie sämtliche Verwertungs- und Entsorgungskosten sind in den Einheitspreis einzukalkulieren.
Menge: 10,000 St

**02.01.0004 Schlagraum häckseln und verteilen**
Bauseits punktuell auf der Fläche gesammelten Schlagabraum aus Nadelholz aufnehmen, maschinell häckseln und das anfallende Häckselmaterial gleichmäßig auf den vorgesehenen Flächen verteilen.

Der Schlagabraum besteht überwiegend aus Ästen und Reisig mit Aststärken bis ca. 15 cm. Vereinzelt im Material vorhandene Holzscheiben mit Durchmessern bis ca. 60 cm und einer Stärke bis ca. 10 cm sind ebenfalls zu zerkleinern, zu häckseln und auf der Fläche zu verteilen.

Die Arbeiten erfolgen unter Einsatz geeigneter Häckseltechnik. Das Häckselgut ist so auszubringen, dass keine übermäßigen Materialanhäufungen entstehen und die weitere Flächenpflege sowie die Entwicklung der Forstkultur nicht beeinträchtigt werden.

Sämtliche Nebenleistungen, insbesondere das Aufnehmen und Zuführen des Materials zum Häcksler, Umsetzen der Geräte auf der Fläche, der Einsatz von Häcksler und erforderlichen Trägerfahrzeugen, Arbeitsaufwand sowie das gleichmäßige Verteilen des Häckselmaterials, sind in den Einheitspreis einzukalkulieren.

Überschüssiges Häckselgut übergeht in Eigentum AN.
Menge: 15,000 m3

*Hinweis: Mulcharbeiten sind ausschließlich*
Mulcharbeiten sind ausschließlich außerhalb der Vogelschutzzeiten auszuführen. Die Einhaltung der geltenden naturschutzrechtlichen Vorgaben ist sicherzustellen.

#### Abschnitt 02.02 Mulcharbeiten

**02.02.0001 Aufforstungsfläche mulchen**
Vollständiges Zerkleinern von Aufwuchs, Strauchwerk und Anfluggehölzen bis 4m Höhe (Stammdurchmesser bis 10 cm in 1 m Höhe) sowie von vorhandenem Schlagabraum bis 15 cm Astdurchmesser mittels Forstmulcher schwerer Bauart.

Ebenso beinhaltet die Position die Zerkleinerung von Wurzelstöcken bis zu einem Durchmesser von 60 cm. Das anfallende Mulchgut ist fein zu zerkleinern, homogen auf der Fläche zu verteilen. Die Flächen sind im Anschluss fachgerecht zu ebnen. Die Ausführung hat unter Berücksichtigung der Witterung bodenschonend zu erfolgen; schädliche Bodenverdichtungen sind zu vermeiden.

Neigung der Fläche 1:4 bis 1:3.
Fläche 'gerodete Waldfläche'

Kleinräumige Unebenheiten, Bodenwellen, Fahrspuren, Wurzelanläufe, Baumstubbe, Schlagabraum sowie örtlich auftretende Geländesteigungen und -senken sind vorhanden und bei der Kalkulation der Mulcharbeiten zu berücksichtigen.

Bestehende Zufahrtswege sind unbeschädigt zu erhalten und bei Verschmutzung oder Beschädigung durch den Auftragnehmer unverzüglich zu reinigen oder wiederherzustellen. Das schonende Freischneiden und Aufasten ggf. erforderlicher Zufahrtschneisen ist in dieser Position mit einzurechnen.
Menge: 4800,000 m2
Leistungsbereichkatalog: 107

*Hinweis: Alle später der Holzproduktion*
Alle später der Holzproduktion dienende Baumarten
sollten ZÜF oder Isogen zertifiziert sein.
Der Nachweis über die geforderten Herkunfgebiete ist dem AG zu
dokumentieren.

#### Abschnitt 02.03 FORSTPFLANZEN LIEFERN

**02.03.0001 Acer pseudoplatanus liefern 2j.v.S 1/1 50-80*VkG 4 HkG 801 04**
StL-Nr. 18104005010404
Acer pseudoplatanus (Bergahorn) liefern.
Jungpflanze, 2-jährig verpflanzter Sämling, 1/1, 50
bis 80 cm.
Vorkommensgebiet 4, Westdeutsches Bergland und Oberrheingraben.
Herkunftsgebiet Westdeutsches Bergland, montane Stufe,
801 04.
Menge: 39,000 St
Leistungsbereichkatalog: 104

**02.03.0002 Carpinus betulus liefern 3j.v.S. 1/2 50-80*VkG 4 HkG 806 04**
Carpinus betulus (Hainbuche) liefern.
Jungpflanze, 3-jährig verpflanzter Sämling, 1/2, 50
bis 80 cm.
Vorkommensgebiet 4, Westdeutsches Bergland und Oberrheingraben
Herkunftsgebiet West- und Süddeutsches Bergland, 806 04.
Menge: 250,000 St
Leistungsbereichkatalog: 104

**02.03.0003 Crataegus monogyna liefern 2j.v.S 1/1 50-80*VkG 4**
StL-Nr. 1810414314
Crataegus monogyna (Weißdorn) liefern.
Jungpflanze, 2-jährig verpflanzter Sämling, 1/1, 50
bis 80 cm.
Vorkommensgebiet 4, Westdeutsches Bergland und Oberrheingraben.
Menge: 40,000 St
Leistungsbereichkatalog: 104

**02.03.0004 Malus sylvestris liefern 3j.v.S 1/2 50-80* VkG 4**
Malus sylvestris (Wildapfel) - syn. M. communis - liefern.
Jungpflanze, 3-jährig verpflanzter Sämling, 1/2, 50
bis 80 cm.
Vorkommensgebiet 4, Westdeutsches Bergland und Oberrheingraben.
Menge: 30,000 St
Leistungsbereichkatalog: 104

**02.03.0005 Prunus avium liefern 2j.v.S 1/1 50-80*VkG 4 HkG 814 04**
Prunus avium (Vogelkirsche) liefern.
Jungpflanze, 2-jährig verpflanzter Sämling, 1/1, 50
bis 80 cm.
Vorkommensgebiet 4, Westdeutsches Bergland und Oberrheingraben
Herkunftsgebiet West- und Süddeutsches Bergland, 814 04.
Menge: 105,000 St
Leistungsbereichkatalog: 104

**02.03.0006 Quercus petraea liefern 3j.v.S 1/2 50-80*VkG 4 HkG 818 06**
StL-Nr. 18104501010406
Quercus petraea (Traubeneiche) liefern.
Jungpflanze, 3-jährig verpflanzter Sämling, 1/2, 50
bis 80 cm.
Vorkommensgebiet 4, Westdeutsches Bergland und Oberrheingraben.
Herkunftsgebiet Rheinisches- und Saarpfälzer Bergland,
818 06.
Menge: 40,000 St
Leistungsbereichkatalog: 104

**02.03.0007 Quercus robur liefern 3j.v.S 1/2 50-80*VkG 4 HkG 817 06**
StL-Nr. 18104503010406
Quercus robur (Stieleiche) liefern.
Jungpflanze, 3-jährig verpflanzter Sämling, 1/2, 50
bis 80 cm.
Vorkommensgebiet 4, Westdeutsches Bergland und Oberrheingraben.
Herkunftsgebiet Westdeutsches Bergland, 817 06.
Menge: 70,000 St
Leistungsbereichkatalog: 104

**02.03.0008 Rosa canina liefern 2jv.S. 1/1 50-80*VkG 4**
StL-Nr. 1810451714
Rosa canina (Hundsrose) liefern.
Jungpflanze, 2-jährig verpflanzter Sämling, 1/1, 50
bis 80 cm.
Vorkommensgebiet 4, Westdeutsches Bergland und Oberrheingraben.
Menge: 36,000 St
Leistungsbereichkatalog: 104

**02.03.0009 Salix caprea liefern 1/1 50-80 *VkG 4**
Salix caprea (Salweide) liefern.
Jungpflanze, 1-jährig bewurzeltes Steckholz, 0/1, 80
bis 120 cm.
Vorkommensgebiet 4, Westdeutsches Bergland und Oberrheingraben.
Menge: 50,000 St
Leistungsbereichkatalog: 104

*Hinweis: Die Pflanzabstände können infolge*
Die Pflanzabstände können infolge der Baustellengegebenheiten abweichen und sind ggf. an die örtlichen Bedingungen anzupassen.

#### Abschnitt 02.04 PFLANZARBEITEN

**02.04.0001 Einschlagplatz f. Gehölze einricht. Fläche des AN**
*** Pauschalposition
Einschlagplatz für Gehölze einrichten, unterhalten und
nach Abschluss der Arbeiten räumen.
Fläche stellt AN.
Menge: 1,000 Psch

*Hinweis: Agrisan liefern einpreisen*
Das Produkt Agrisan, sowie die Herstellung der Tauchlösung ist in die Position einzupreisen

**02.04.0002 Gehölzwurzeln in Schutzlös. tauchen*l.Hei, l.Str, J**
StL-Nr. 2110731291
Gehölzwurzeln ohne Ballen unmittelbar nach Entnahme aus
dem Einschlag bzw. vor Pflanzung in Schutzlösung tauchen.
Schutzlösung 'Agrisan'

Gehölz = Leichter Heister, Leichter Strauch und/oder
Jungpflanze.
Menge: 660,000 St
Leistungsbereichkatalog: 107

**02.04.0003 Gehölze ohne Ballen einschlagen Jungpfl/l.Heister**
Gehölze ohne Ballen übersichtlich, nach Arten und Größe
getrennt, einschlagen. Gräben auf dem Einschlagplatz
herstellen. Gehölze im Einschlag feucht halten. Liefern
der Gehölze wird gesondert vergütet.
Gehölze = Jungpflanzen, leichte Heister, leichte Sträucher und verpflanzte Sträucher.
Menge: 660,000 St

**02.04.0004 Gehölz pflanzen Ju.*Boden einplanier.**
Gehölze pflanzen gemäß Pflanzplan in Trupps. Pflanzloch mit Hohlspaten, Neheimerspaten oder Fahradlenker herstellen.
Keine Verwendung von Erdbohrern.
Gehölz liefern wird gesondert vergütet.
Gehölz = Jungpflanze.
Brauchbaren Boden wieder einbauen.
Überschüssigen Boden seitlich einplanieren.
Menge: 660,000 St
Leistungsbereichkatalog: 107

**02.04.0005 Tonkienstab farbig 1,50 m liefern einschlagen**
Tonkienstab  (Stärke 10 – 12 mm)
Länge 1,50 m liefern und nach Pflanzung neben Pflanze standfest einschlagen. Spitze farbig durch ansprühen oder streichen markieren.
Menge: 660,000 St

**02.04.0006 Mulchplatten liefern und einbauen**
Mulchplatte aus Karton Durchmesser 40 cm Dicke
mind. 1,5 mm liefern und nach Pflanzung auslegen.

Die Mulchplatten sind unmittelbar nach der Pflanzung spannungsfrei und vollflächig um die Pflanze herum auszulegen, sodass der Wurzelbereich zuverlässig gegen Konkurrenzvegetation geschützt ist. Hohlstellen, Faltenbildung oder Überlappungen sind zu vermeiden. Die Lage ist so zu wählen, dass ein möglichst vollständiger Bodenschluss gewährleistet wird.

Der Durchmesser der Mulchplatten beträgt 50 cm. Die Abrechnung erfolgt je Stück einschließlich Lieferung, fachgerechtem Einbau sowie sämtlicher Nebenleistungen.
Menge: 660,000 St

**02.04.0007 Wuchsschutzhüllen liefern**
Wuchshüllen aus lichtdurchlässigen und witterungsbeständigen
Doppelstegplatten (Hohlkammerprofilen) Länge 150 cm
liefern und nach Pflanzung aufstellen.
Menge: 660,000 St

**02.04.0008 Holzpfahl 1,50 m liefern/einbauen**
Holzpfahl aus Hartholz, Eiche oder Robinie Breite 2 cm x 2 cm
Länge 1,50 m liefern und nach Pflanzung zur befestigung von
Wuchshülle neben Pflanze standfest einschlagen.
Menge: 660,000 St

*Hinweis: Anfahrt Abfahrt einpreisen*
Die Anfahrt und Abfahrt zur Durchführung der Pflegemaßnahmen
sind in die einzelnen Pflegepositionen einzupreisen. Die Durchführung der Pflegegänge ist dem Auftraggeber mindestens drei Werktage vor Ausführung anzukündigen.

#### Abschnitt 02.05 PFLEGEMAßNAHMEN

**02.05.0001 Gehölzfläche pflegen*1. Pflegegang E-.pflege 1. Jahr*Zw.fläche mähen**
Gehölzfläche pflegen Freischneiden manuell Gassenschnitt mit Schlegelmulcher,Mähraupe oder Freischneider,
Pflanzabstand innerhalb der Pflanztrupps ca. 1,0 - 1,5m
Abstand zwischen den Trupps gemäß Pflanzplan
Fläche 'Waldfläche'
Flächen Neigung 0 bis 1:4
Erster Pflegegang.
Während der Entwicklungspflege im 1. Pflegejahr.
Zwischenfläche mähen.
Mähgut 'verbleibt als Mulch auf der Fläche'
Menge: 4800,000 m2
Leistungsbereichkatalog: 107

**02.05.0002 Gehölzfläche pflegen*1. Pflegegang E-.pflege 2. Jahr*Zw.fläche mähen**
Gehölzfläche pflegen Freischneiden manuell Gassenschnitt mit Schlegelmulcher,Mähraupe oder Freischneider,
Pflanzabstand innerhalb der Pflanztrupps ca. 1,0 - 1,5m
Abstand zwischen den Trupps gemäß Pflanzplan
Fläche 'Waldfläche'
Flächen Neigung 0 bis 1:4
Erster Pflegegang.
Während der Entwicklungspflege im 2. Pflegejahr.
Zwischenfläche mähen.
Mähgut 'verbleibt als Mulch auf der Fläche'
Menge: 4800,000 m2
Leistungsbereichkatalog: 107

**02.05.0003 Gehölzfläche pflegen*1. Pflegegang E-.pflege 3. Jahr*Zw.fläche mähen**
Gehölzfläche pflegen Freischneiden manuell Gassenschnitt mit Schlegelmulcher,Mähraupe oder Freischneider,
Pflanzabstand innerhalb der Pflanztrupps ca. 1,0 - 1,5m
Abstand zwischen den Trupps gemäß Pflanzplan
Fläche 'Waldfläche'
Flächen Neigung 0 bis 1:4
Erster Pflegegang.
Während der Entwicklungspflege im 3. Pflegejahr.
Zwischenfläche mähen.
Mähgut 'verbleibt als Mulch auf der Fläche'
Menge: 4800,000 m2
Leistungsbereichkatalog: 107

**02.05.0004 Gehölzfläche pflegen*1. Pflegegang E-.pflege 4. Jahr*Zw.fläche mähen**
Gehölzfläche pflegen Freischneiden manuell Gassenschnitt mit Schlegelmulcher,Mähraupe oder Freischneider,
Pflanzabstand innerhalb der Pflanztrupps ca. 1,0 - 1,5m
Abstand zwischen den Trupps gemäß Pflanzplan
Fläche 'Waldfläche'
Flächen Neigung 0 bis 1:4
Erster Pflegegang.
Während der Entwicklungspflege im 4. Pflegejahr.
Zwischenfläche mähen.
Mähgut 'verbleibt als Mulch auf der Fläche'
Menge: 4800,000 m2
Leistungsbereichkatalog: 107

**02.05.0005 Gehölzfläche pflegen*1. Pflegegang E-.pflege 5. Jahr*Zw.fläche mähen**
Gehölzfläche pflegen Freischneiden manuell Gassenschnitt mit Schlegelmulcher,Mähraupe oder Freischneider,
Pflanzabstand innerhalb der Pflanztrupps ca. 1,0 - 1,5m
Abstand zwischen den Trupps gemäß Pflanzplan
Fläche 'Waldfläche'
Flächen Neigung 0 bis 1:4
Erster Pflegegang.
Während der Entwicklungspflege im 5. Pflegejahr.
Zwischenfläche mähen.
Mähgut 'verbleibt als Mulch auf der Fläche'
Menge: 4800,000 m2
Leistungsbereichkatalog: 107

### Bereich 03 Aufforstung Weinsheim-Willwerath

*Hinweis: Die An- und Abfahrt zur*
Die An- und Abfahrt zur Ausführungsfläche erfolgt über vorhandene asphaltierte und geschotterte Wirtschaftswege. Diese sind bei der Wahl der Geräte und Fahrzeuge zu berücksichtigen.

#### Abschnitt 03.01 Bauvorbereitung

**03.01.0001 Baustelle einrichten Dies.LV-Abschn.*Zufahrt vorh.**
*** Pauschalposition
StL-Nr. 1910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Leistungsbereichkatalog: 101

**03.01.0002 Baustelle räumen Dies. LV-Abschn.**
*** Pauschalposition
Baustelle von allen Geräten, Anlagen, Einrichtungen und
dgl. räumen. Benutzte Flächen und Wege entsprechend dem
ursprünglichen Zustand herrichten. Soweit nicht für bestimmte Leistungen für das Räumen der Baustelle gesonderte Positionen im Leistungsverzeichnis enthalten
sind, gilt die Pauschale
für alle Leistungen dieses Abschnittes des Leistungsverzeichnisses.
Menge: 1,000 Psch

*Hinweis: Mulcharbeiten sind ausschließlich*
Mulcharbeiten sind ausschließlich außerhalb der Vogelschutzzeiten auszuführen. Die Einhaltung der geltenden naturschutzrechtlichen Vorgaben ist sicherzustellen.

#### Abschnitt 03.02 Mulcharbeiten

**03.02.0001 Aufforstungsfläche mulchen**
Vollständiges Zerkleinern von Aufwuchs, Strauchwerk und Anfluggehölzen bis 4m Höhe (Stammdurchmesser bis 10 cm in 1 m Höhe) sowie von vorhandenem Schlagabraum bis 15 cm Astdurchmesser mittels Forstmulcher schwerer Bauart.

Ebenso beinhaltet die Position die Zerkleinerung von Wurzelstöcken bis zu einem Durchmesser von 60 cm. Das anfallende Mulchgut ist fein zu zerkleinern, homogen auf der Fläche zu verteilen. Die Flächen sind im Anschluss fachgerecht zu ebnen. Die Ausführung hat unter Berücksichtigung der Witterung bodenschonend zu erfolgen; schädliche Bodenverdichtungen sind zu vermeiden.

Neigung der Fläche 0 bis 1:4.
Fläche 'gerodete Waldfläche'

Das Gelände ist überwiegend eben bis schwach geneigt. Kleinräumige Unebenheiten, Bodenwellen, Fahrspuren, Wurzelanläufe, Baumstubbe, Schlagabraum sowie örtlich auftretende Geländesteigungen und -senken sind vorhanden und bei der Kalkulation der Mulcharbeiten zu berücksichtigen.

Bestehende Zufahrtswege sind unbeschädigt zu erhalten und bei Verschmutzung oder Beschädigung durch den Auftragnehmer unverzüglich zu reinigen oder wiederherzustellen. Das schonende Freischneiden und Aufasten ggf. erforderlicher Zufahrtschneisen ist in dieser Position mit einzurechnen.
Menge: 1500,000 m2
Leistungsbereichkatalog: 107

*Hinweis: Alle später der Holzproduktion*
Alle später der Holzproduktion dienende Baumarten
sollten ZÜF oder Isogen zertifiziert sein.
Der Nachweis über die geforderten Herkunfgebiete ist dem AG zu
dokumentieren.

#### Abschnitt 03.03 FORSTPFLANZEN LIEFERN

**03.03.0001 Acer pseudoplatanus liefern 2j.v.S 1/1 50-80*VkG 4 HkG 801 04**
StL-Nr. 18104005010404
Acer pseudoplatanus (Bergahorn) liefern.
Jungpflanze, 2-jährig verpflanzter Sämling, 1/1, 50
bis 80 cm.
Vorkommensgebiet 4, Westdeutsches Bergland und Oberrheingraben.
Herkunftsgebiet Westdeutsches Bergland, montane Stufe,
801 04.
Menge: 75,000 St
Leistungsbereichkatalog: 104

**03.03.0002 Alnus glutinosa liefern 2j.v.S. 1/1 50-80*VkG 4 HkG 802 04**
Alnus glutinosa (Roterle) liefern.
Jungpflanze, 2-jährig verpflanzter Sämling, 1/1, 50
bis 80 cm.
Vorkommensgebiet 4, Westdeutsches Bergland und Oberrheingraben.
Herkunftsgebiet Westdeutsches Bergland, 802 04.
Menge: 90,000 St
Leistungsbereichkatalog: 104

**03.03.0003 Carpinus betulus liefern 3j.v.S. 1/2 50-80*VkG 4, 5, 6 HkG 806 04**
Carpinus betulus (Hainbuche) liefern.
Jungpflanze, 3-jährig verpflanzter Sämling, 1/2, 50
bis 80 cm.
Vorkommensgebiet 4, Westdeutsches Bergland und Oberrheingraben
Herkunftsgebiet West- und Süddeutsches Bergland, 806 04.
Menge: 85,000 St
Leistungsbereichkatalog: 104

**03.03.0004 Quercus petraea liefern 3j.v.S 1/2 50-80*VkG 4 HkG 818 06**
StL-Nr. 18104501010406
Quercus petraea (Traubeneiche) liefern.
Jungpflanze, 3-jährig verpflanzter Sämling, 1/2, 50
bis 80 cm.
Vorkommensgebiet 4, Westdeutsches Bergland und Oberrheingraben.
Herkunftsgebiet Rheinisches- und Saarpfälzer Bergland,
818 06.
Menge: 50,000 St
Leistungsbereichkatalog: 104

**03.03.0005 Quercus robur liefern 3j.v.S 1/2 50-80*VkG 4 HkG 817 06**
StL-Nr. 18104503010406
Quercus robur (Stieleiche) liefern.
Jungpflanze, 3-jährig verpflanzter Sämling, 1/2, 50
bis 80 cm.
Vorkommensgebiet 4, Westdeutsches Bergland und Oberrheingraben.
Herkunftsgebiet Westdeutsches Bergland, 817 06.
Menge: 110,000 St
Leistungsbereichkatalog: 104

**03.03.0006 Salix caprea liefern 0/1 80-120 *VkG 4**
Salix caprea (Salweide) liefern.
Jungpflanze, 1-jährig bewurzeltes Steckholz, 0/1, 80
bis 120 cm.
Vorkommensgebiet 4, Westdeutsches Bergland und Oberrheingraben.
Menge: 25,000 St
Leistungsbereichkatalog: 104

**03.03.0007 Salix fragilis liefern 0/1 80-120*VkG 4**
Salix fragilis (Bruchweide) liefern.
Jungpflanze, 1-jährig bewurzeltes Steckholz, 0/1, 80
bis 120 cm.
Vorkommensgebiet 4, Westdeutsches Bergland und Oberrheingraben.
Menge: 100,000 St
Leistungsbereichkatalog: 104

*Hinweis: Die Pflanzabstände können infolge*
Die Pflanzabstände können infolge der Baustellengegebenheiten abweichen und sind ggf. an die örtlichen Bedingungen anzupassen.

#### Abschnitt 03.04 PFLANZARBEITEN

**03.04.0001 Einschlagplatz f. Gehölze einricht. Fläche des AN**
*** Pauschalposition
Einschlagplatz für Gehölze einrichten, unterhalten und
nach Abschluss der Arbeiten räumen.
Fläche stellt AN.
Menge: 1,000 Psch

*Hinweis: Agrisan liefern einpreisen*
Das Produkt Agrisan, sowie die Herstellung der Tauchlösung ist in die Position einzupreisen

**03.04.0002 Gehölzwurzeln in Schutzlös. tauchen*l.Hei, l.Str, J**
StL-Nr. 2110731291
Gehölzwurzeln ohne Ballen unmittelbar nach Entnahme aus
dem Einschlag bzw. vor Pflanzung in Schutzlösung tauchen.
Schutzlösung 'Agrisan'

Gehölz = Leichter Heister, Leichter Strauch und/oder
Jungpflanze.
Menge: 535,000 St
Leistungsbereichkatalog: 107

**03.04.0003 Gehölze ohne Ballen einschlagen Jungpfl/l.Heister**
Gehölze ohne Ballen übersichtlich, nach Arten und Größe
getrennt, einschlagen. Gräben auf dem Einschlagplatz
herstellen. Gehölze im Einschlag feucht halten. Liefern
der Gehölze wird gesondert vergütet.
Gehölze = Jungpflanzen, leichte Heister, leichte Sträucher und verpflanzte Sträucher.
Menge: 535,000 St

**03.04.0004 Gehölz pflanzen Ju.*Boden einplanier.**
Gehölze pflanzen gemäß Pflanzplan in Reihen. Pflanzloch mit Hohlspaten, Neheimerspaten oder Fahradlenker herstellen.
Keine Verwendung von Erdbohrern.
Gehölz liefern wird gesondert vergütet.
Gehölz = Jungpflanze.
Brauchbaren Boden wieder einbauen.
Überschüssigen Boden seitlich einplanieren.
Menge: 535,000 St
Leistungsbereichkatalog: 107

**03.04.0005 Tonkienstab farbig 1,50 m liefern einschlagen**
Tonkienstab  (Stärke 10 – 12 mm)
Länge 1,50 m liefern und nach Pflanzung neben Pflanze standfest einschlagen. Spitze farbig durch ansprühen oder streichen markieren.
Menge: 535,000 St

**03.04.0006 Mulchplatten liefern und einbauen**
Mulchplatte aus Karton Durchmesser 40 cm Dicke
mind. 1,5 mm liefern und nach Pflanzung auslegen.

Die Mulchplatten sind unmittelbar nach der Pflanzung spannungsfrei und vollflächig um die Pflanze herum auszulegen, sodass der Wurzelbereich zuverlässig gegen Konkurrenzvegetation geschützt ist. Hohlstellen, Faltenbildung oder Überlappungen sind zu vermeiden. Die Lage ist so zu wählen, dass ein möglichst vollständiger Bodenschluss gewährleistet wird.

Der Durchmesser der Mulchplatten beträgt 50 cm. Die Abrechnung erfolgt je Stück einschließlich Lieferung, fachgerechtem Einbau sowie sämtlicher Nebenleistungen.
Menge: 535,000 St

**03.04.0007 Wuchsschutzhüllen liefern**
Wuchshüllen aus lichtdurchlässigen und witterungsbeständigen
Doppelstegplatten (Hohlkammerprofilen) Länge 150 cm
liefern und nach Pflanzung aufstellen.
Menge: 535,000 St

**03.04.0008 Holzpfahl 1,50 m liefern/einbauen**
Holzpfahl aus Hartholz, Eiche oder Robinie Breite 2 cm x 2 cm
Länge 1,50 m liefern und nach Pflanzung zur befestigung von
Wuchshülle neben Pflanze standfest einschlagen.
Menge: 535,000 St

*Hinweis: Anfahrt Abfahrt einpreisen*
Die Anfahrt und Abfahrt zur Durchführung der Pflegemaßnahmen
sind in die einzelnen Pflegepositionen einzupreisen.Die Durchführung der Pflegegänge ist dem Auftraggeber mindestens drei Werktage vor Ausführung anzukündigen.

#### Abschnitt 03.05 PFLEGEMAßNAHMEN

**03.05.0001 Gehölzfläche pflegen*1. Pflegegang E-.pflege 1. Jahr*Zw.fläche mähen**
Gehölzfläche pflegen Freischneiden manuell Gassenschnitt mit Schlegelmulcher,Mähraupe oder Freischneider,
Pflanzabstand innerhalb der Pflanzreihen ca. 1,0 - 1,5m
Pflanzabstand zwischen den Reihen ca. 2,0m
Fläche 'Waldfläche'
Flächen Neigung 0 bis 1:4
Erster Pflegegang.
Während der Entwicklungspflege im 1. Pflegejahr.
Zwischenfläche mähen.
Mähgut 'verbleibt als Mulch auf der Fläche'
Menge: 1500,000 m2
Leistungsbereichkatalog: 107

**03.05.0002 Gehölzfläche pflegen*1. Pflegegang E-.pflege 2. Jahr*Zw.fläche mähen**
Gehölzfläche pflegen Freischneiden manuell Gassenschnitt mit Schlegelmulcher,Mähraupe oder Freischneider,
Pflanzabstand innerhalb der Pflanzreihen ca. 1,0 - 1,5m
Pflanzabstand zwischen den Reihen ca. 2,0m
Fläche 'Waldfläche'
Flächen Neigung 0 bis 1:4
Erster Pflegegang.
Während der Entwicklungspflege im 2. Pflegejahr.
Zwischenfläche mähen.
Mähgut 'verbleibt als Mulch auf der Fläche'
Menge: 1500,000 m2
Leistungsbereichkatalog: 107

**03.05.0003 Gehölzfläche pflegen*1. Pflegegang E-.pflege 3. Jahr*Zw.fläche mähen**
Gehölzfläche pflegen Freischneiden manuell Gassenschnitt mit Schlegelmulcher,Mähraupe oder Freischneider,
Pflanzabstand innerhalb der Pflanzreihen ca. 1,0 - 1,5m
Pflanzabstand zwischen den Reihen ca. 2,0m
Fläche 'Waldfläche'
Flächen Neigung 0 bis 1:4
Erster Pflegegang.
Während der Entwicklungspflege im 3. Pflegejahr.
Zwischenfläche mähen.
Mähgut 'verbleibt als Mulch auf der Fläche'
Menge: 1500,000 m2
Leistungsbereichkatalog: 107

**03.05.0004 Gehölzfläche pflegen*1. Pflegegang E-.pflege 4. Jahr*Zw.fläche mähen**
Gehölzfläche pflegen Freischneiden manuell Gassenschnitt mit Schlegelmulcher,Mähraupe oder Freischneider,
Pflanzabstand innerhalb der Pflanzreihen ca. 1,0 - 1,5m
Pflanzabstand zwischen den Reihen ca. 2,0m
Fläche 'Waldfläche'
Flächen Neigung 0 bis 1:4
Erster Pflegegang.
Während der Entwicklungspflege im 4. Pflegejahr.
Zwischenfläche mähen.
Mähgut 'verbleibt als Mulch auf der Fläche'
Menge: 1500,000 m2
Leistungsbereichkatalog: 107

**03.05.0005 Gehölzfläche pflegen*1. Pflegegang E-.pflege 5. Jahr*Zw.fläche mähen**
Gehölzfläche pflegen Freischneiden manuell Gassenschnitt mit Schlegelmulcher,Mähraupe oder Freischneider,
Pflanzabstand innerhalb der Pflanzreihen ca. 1,0 - 1,5m
Pflanzabstand zwischen den Reihen ca. 2,0m
Fläche 'Waldfläche'
Flächen Neigung 0 bis 1:4
Erster Pflegegang.
Während der Entwicklungspflege im 5. Pflegejahr.
Zwischenfläche mähen.
Mähgut 'verbleibt als Mulch auf der Fläche'
Menge: 1500,000 m2
Leistungsbereichkatalog: 107

### Bereich 04 Aufforstung Stadtkyll

*Hinweis: Die An- und Abfahrt erfolgt über*
Die An- und Abfahrt erfolgt über vorhandene Wiesen- und Waldwege. Der schlechte Zustand der Wege sowie evtl. Schnittarbeiten an einzelnen störenden Ästen im Wegebereich zur Befahrbarkeit sind bei der Kalkulation der Einheitspreise zu berücksichtigen

#### Abschnitt 04.01 Bauvorbereitung

**04.01.0001 Baustelle einrichten Dies.LV-Abschn.*Zufahrt vorh.**
*** Pauschalposition
StL-Nr. 1910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Leistungsbereichkatalog: 101

**04.01.0002 Baustelle räumen Dies. LV-Abschn.**
*** Pauschalposition
Baustelle von allen Geräten, Anlagen, Einrichtungen und
dgl. räumen. Benutzte Flächen und Wege entsprechend dem
ursprünglichen Zustand herrichten. Soweit nicht für bestimmte Leistungen für das Räumen der Baustelle gesonderte Positionen im Leistungsverzeichnis enthalten
sind, gilt die Pauschale
für alle Leistungen dieses Abschnittes des Leistungsverzeichnisses.
Menge: 1,000 Psch

*Hinweis: Mulcharbeiten sind ausschließlich*
Mulcharbeiten sind ausschließlich außerhalb der Vogelschutzzeiten auszuführen. Die Einhaltung der geltenden naturschutzrechtlichen Vorgaben ist sicherzustellen.

#### Abschnitt 04.02 Mulcharbeiten

**04.02.0001 Aufforstungsfläche mulchen**
Vollständiges Zerkleinern von Aufwuchs, Strauchwerk und Anfluggehölzen bis 4m Höhe (Stammdurchmesser bis 10 cm in 1 m Höhe) sowie von vorhandenem Schlagabraum bis 15 cm Astdurchmesser mittels Forstmulcher schwerer Bauart.

Ebenso beinhaltet die Position die Zerkleinerung von Wurzelstöcken bis zu einem Durchmesser von 60 cm. Das anfallende Mulchgut ist fein zu zerkleinern, homogen auf der Fläche zu verteilen. Die Flächen sind im Anschluss fachgerecht zu ebnen. Die Ausführung hat unter Berücksichtigung der Witterung bodenschonend zu erfolgen; schädliche Bodenverdichtungen sind zu vermeiden.

Neigung der Fläche 0 bis 1:3.
Fläche 'Wiesen und Feldhecken'

Das Gelände ist überwiegend eben bis schwach geneigt. Kleinräumige Unebenheiten, Bodenwellen, Fahrspuren, Wurzelanläufe, Baumstubbe, Schlagabraum sowie örtlich auftretende Geländesteigungen und -senken sind vorhanden und bei der Kalkulation der Mulcharbeiten zu berücksichtigen.

Bestehende Zufahrtswege sind unbeschädigt zu erhalten und bei Verschmutzung oder Beschädigung durch den Auftragnehmer unverzüglich zu reinigen oder wiederherzustellen. Das schonende Freischneiden und Aufasten ggf. erforderlicher Zufahrtschneisen ist in dieser Position mit einzurechnen.
Menge: 2500,000 m2
Leistungsbereichkatalog: 107

*Hinweis: Alle später der Holzproduktion*
Alle später der Holzproduktion dienende Baumarten
sollten ZÜF oder Isogen zertifiziert sein.
Der Nachweis über die geforderten Herkunfgebiete ist dem AG zu
dokumentieren.

#### Abschnitt 04.03 FORSTPFLANZEN LIEFERN

**04.03.0001 Acer platanoides liefern 2j.v.S 1/1 50-80*VkG 4 HkG 800 04**
Acer platanoides (Spitzahorn) liefern.
Jungpflanze, 2-jährig verpflanzter Sämling, 1/1, 50
bis 80 cm.
Vorkommensgebiet 4, Westdeutsches Bergland und Oberrheingraben.
Herkunftsgebiet West- und Süddeutsches Bergland, 801 04.
Menge: 25,000 St
Leistungsbereichkatalog: 104

**04.03.0002 Carpinus betulus liefern 3j.v.S. 1/2 50-80*VkG 4, 5, 6 HkG 806 04**
Carpinus betulus (Hainbuche) liefern.
Jungpflanze, 3-jährig verpflanzter Sämling, 1/2, 50
bis 80 cm.
Vorkommensgebiet 4, Westdeutsches Bergland und Oberrheingraben
Herkunftsgebiet West- und Süddeutsches Bergland, 806 04.
Menge: 15,000 St
Leistungsbereichkatalog: 104

**04.03.0003 Crataegus monogyna liefern 2j.v.S 1/1 50-80*VkG 4**
StL-Nr. 1810414314
Crataegus monogyna (Weißdorn) liefern.
Jungpflanze, 2-jährig verpflanzter Sämling, 1/1, 50
bis 80 cm.
Vorkommensgebiet 4, Westdeutsches Bergland und Oberrheingraben.
Menge: 85,000 St
Leistungsbereichkatalog: 104

**04.03.0004 Castanea sativa liefern 3j.v.S 1/2 50-80*VkG 4 HkG 808 02**
Castanea sativa (Edelkastanie) liefern.
Jungpflanze, 3-jährig verpflanzter Sämling, 1/2, 50
bis 80 cm.
Vorkommensgebiet 4, Westdeutsches Bergland und Oberrheingraben.
Herkunftsgebiet  808 02.
Menge: 30,000 St
Leistungsbereichkatalog: 104

**04.03.0005 Malus sylvestris liefern 3j.v.S 1/2 50-80*VkG4**
Malus sylvestris (Wildapfel) - syn. M. communis - liefern.
Jungpflanze, 3-jährig verpflanzter Sämling, 1/2, 50
bis 80 cm.
Vorkommensgebiet 4, Westdeutsches Bergland und Oberrheingraben
Menge: 50,000 St
Leistungsbereichkatalog: 104

**04.03.0006 Prunus avium liefern 2j.v.S 1/1 50-80*VkG 4 HkG 814 04**
Prunus avium (Vogelkirsche) liefern.
Jungpflanze, 2-jährig verpflanzter Sämling, 1/1, 50
bis 80 cm.
Vorkommensgebiet 4, Westdeutsches Bergland und Oberrheingraben
Herkunftsgebiet West- und Süddeutsches Bergland, 814 04.
Menge: 20,000 St
Leistungsbereichkatalog: 104

**04.03.0007 Pyrus communis liefern 2j.v.S 1/1 50-80*VkG 4**
Pyrus communis (Wildbirne) liefern.
Jungpflanze, 2-jährig verpflanzter Sämling, 1/1, 50
bis 80 cm.
Vorkommensgebiet 4, Westdeutsches Bergland und Oberrheingraben
Menge: 80,000 St
Leistungsbereichkatalog: 104

**04.03.0008 Quercus petraea liefern 3j.v.S 1/2 50-80*VkG 4 HkG 818 06**
StL-Nr. 18104501010406
Quercus petraea (Traubeneiche) liefern.
Jungpflanze, 3-jährig verpflanzter Sämling, 1/2, 50
bis 80 cm.
Vorkommensgebiet 4, Westdeutsches Bergland und Oberrheingraben.
Herkunftsgebiet Rheinisches- und Saarpfälzer Bergland,
818 06.
Menge: 30,000 St
Leistungsbereichkatalog: 104

**04.03.0009 Sorbus aucuparia liefern 2j.v.S 1/1 50-80*VkG 4**
StL-Nr. 181046370104
Sorbus aucuparia (Eberesche) liefern.
Jungpflanze, 2-jährig verpflanzter Sämling, 1/1, 50
bis 80 cm.
Vorkommensgebiet 4, Westdeutsches Bergland und Oberrheingraben.
Menge: 60,000 St
Leistungsbereichkatalog: 104

**04.03.0010 Sorbus torminalis liefern 2j.v.S 1/1 50-80*VkG 4**
Sorbus torminalis (Elsbeerbaum) liefern.
Jungpflanze, 2-jährig verpflanzter Sämling, 1/1, 50
bis 80 cm.
Vorkommensgebiet 4, Westdeutsches Bergland und Oberrheingraben.
Menge: 85,000 St
Leistungsbereichkatalog: 104

**04.03.0011 Tilia cordata liefern 3j.v.S 1/2 50-80*VkG 4 HkG 823 04**
StL-Nr. 18104703010404
Tilia cordata (Winterlinde) liefern.
Jungpflanze, 3-jährig verpflanzter Sämling, 1/2, 50
bis 80 cm.
Vorkommensgebiet 4, Westdeutsches Bergland und Oberrheingraben.
Herkunftsgebiet Westdeutsches Bergland, 823 04.
Menge: 20,000 St
Leistungsbereichkatalog: 104

*Hinweis: Die Pflanzabstände können infolge*
Die Pflanzabstände können infolge der Baustellengegebenheiten abweichen und sind ggf. an die örtlichen Bedingungen anzupassen.

#### Abschnitt 04.04 PFLANZARBEITEN

**04.04.0001 Greifvogelstange setzen Länge 5,00 m*Zopf-DU 10-12 cm imprägnieren**
StL-Nr. 211074641201
Greifvogelstange aus Nadelholz, standfest aufstellen.
Auf dem Stangenende ein 30 cm langes halbrundes Querholz, Durchmesser 5 bis 6 cm, mit Streben kippsicher
befestigen.
Länge = 5,00 m.
Zopf-Durchmesser 10 bis 12 cm.
Unteres Stangenende ca. 120 cm imprägnieren.
Menge: 2,000 St
Leistungsbereichkatalog: 107

**04.04.0002 Einschlagplatz f. Gehölze einricht. Fläche des AN**
*** Pauschalposition
Einschlagplatz für Gehölze einrichten, unterhalten und
nach Abschluss der Arbeiten räumen.
Fläche stellt AN.
Menge: 1,000 Psch

*Hinweis: Agrisan liefern einpreisen*
Das Produkt Agrisan, sowie die Herstellung der Tauchlösung ist in die Position einzupreisen

**04.04.0003 Gehölzwurzeln in Schutzlös. tauchen*l.Hei, l.Str, J**
StL-Nr. 2110731291
Gehölzwurzeln ohne Ballen unmittelbar nach Entnahme aus
dem Einschlag bzw. vor Pflanzung in Schutzlösung tauchen.
Schutzlösung 'Agrisan'

Gehölz = Leichter Heister, Leichter Strauch und/oder
Jungpflanze.
Menge: 500,000 St
Leistungsbereichkatalog: 107

**04.04.0004 Gehölze ohne Ballen einschlagen Jungpfl/l.Heister**
Gehölze ohne Ballen übersichtlich, nach Arten und Größe
getrennt, einschlagen. Gräben auf dem Einschlagplatz
herstellen. Gehölze im Einschlag feucht halten. Liefern
der Gehölze wird gesondert vergütet.
Gehölze = Jungpflanzen, leichte Heister, leichte Sträucher und verpflanzte Sträucher.
Menge: 500,000 St

**04.04.0005 Gehölz pflanzen Ju.*Boden einplanier.**
Gehölze pflanzen gemäß Pflanzplan in Trupps. Pflanzloch mit Hohlspaten, Neheimerspaten oder Fahradlenker herstellen.
Keine Verwendung von Erdbohrern.
Gehölz liefern wird gesondert vergütet.
Gehölz = Jungpflanze.
Brauchbaren Boden wieder einbauen.
Überschüssigen Boden seitlich einplanieren.
Menge: 500,000 St
Leistungsbereichkatalog: 107

**04.04.0006 Tonkienstab farbig 1,50 m liefern einschlagen**
Tonkienstab  (Stärke 10 – 12 mm)
Länge 1,50 m liefern und nach Pflanzung neben Pflanze standfest einschlagen. Spitze farbig durch ansprühen oder streichen markieren.
Menge: 500,000 St

**04.04.0007 Mulchplatten liefern und einbauen**
Mulchplatte aus Karton Durchmesser 40 cm Dicke
mind. 1,5 mm liefern und nach Pflanzung auslegen.

Die Mulchplatten sind unmittelbar nach der Pflanzung spannungsfrei und vollflächig um die Pflanze herum auszulegen, sodass der Wurzelbereich zuverlässig gegen Konkurrenzvegetation geschützt ist. Hohlstellen, Faltenbildung oder Überlappungen sind zu vermeiden. Die Lage ist so zu wählen, dass ein möglichst vollständiger Bodenschluss gewährleistet wird.

Der Durchmesser der Mulchplatten beträgt 50 cm. Die Abrechnung erfolgt je Stück einschließlich Lieferung, fachgerechtem Einbau sowie sämtlicher Nebenleistungen.
Menge: 500,000 St

**04.04.0008 Wuchsschutzhüllen liefern**
Wuchshüllen aus lichtdurchlässigen und witterungsbeständigen
Doppelstegplatten (Hohlkammerprofilen) Länge 150 cm
liefern und nach Pflanzung aufstellen.
Menge: 500,000 St

**04.04.0009 Holzpfahl 1,50 m liefern/einbauen**
Holzpfahl aus Hartholz, Eiche oder Robinie Breite 2 cm x 2 cm
Länge 1,50 m liefern und nach Pflanzung zur befestigung von
Wuchshülle neben Pflanze standfest einschlagen.
Menge: 500,000 St

*Hinweis: Anfahrt Abfahrt einpreisen*
Die Anfahrt und Abfahrt zur Durchführung der Pflegemaßnahmen
sind in die einzelnen Pflegepositionen einzupreisen. Die Durchführung der Pflegegänge ist dem Auftraggeber mindestens drei Werktage vor Ausführung anzukündigen.

#### Abschnitt 04.05 PFLEGEMAßNAHMEN

**04.05.0001 Gehölzfläche pflegen*1. Pflegegang E-.pflege 1. Jahr*Zw.fläche mähen**
Gehölzfläche pflegen Freischneiden manuell Gassenschnitt mit Schlegelmulcher,Mähraupe oder Freischneider,
Pflanzabstand innerhalb der Pflanztrupps ca. 1,0 - 1,5m
Abstand zwischen den Trupps gemäß Pflanzplan
Fläche 'Waldfläche'
Flächen Neigung 0 bis 1:3
Erster Pflegegang.
Während der Entwicklungspflege im 1. Pflegejahr.
Zwischenfläche mähen.
Mähgut 'verbleibt als Mulch auf der Fläche'
Menge: 2500,000 m2
Leistungsbereichkatalog: 107

**04.05.0002 Gehölzfläche pflegen*1. Pflegegang E-.pflege 2. Jahr*Zw.fläche mähen**
Gehölzfläche pflegen Freischneiden manuell Gassenschnitt mit Schlegelmulcher,Mähraupe oder Freischneider,
Pflanzabstand innerhalb der Pflanztrupps ca. 1,0 - 1,5m
Abstand zwischen den Trupps gemäß Pflanzplan
Fläche 'Waldfläche'
Flächen Neigung 0 bis 1:3
Erster Pflegegang.
Während der Entwicklungspflege im 2. Pflegejahr.
Zwischenfläche mähen.
Mähgut 'verbleibt als Mulch auf der Fläche'
Menge: 2500,000 m2
Leistungsbereichkatalog: 107

**04.05.0003 Gehölzfläche pflegen*1. Pflegegang E-.pflege 3. Jahr*Zw.fläche mähen**
Gehölzfläche pflegen Freischneiden manuell Gassenschnitt mit Schlegelmulcher,Mähraupe oder Freischneider,
Pflanzabstand innerhalb der Pflanztrupps ca. 1,0 - 1,5m
Abstand zwischen den Trupps gemäß Pflanzplan
Fläche 'Waldfläche'
Flächen Neigung 0 bis 1:3
Erster Pflegegang.
Während der Entwicklungspflege im 3. Pflegejahr.
Zwischenfläche mähen.
Mähgut 'verbleibt als Mulch auf der Fläche'
Menge: 2500,000 m2
Leistungsbereichkatalog: 107

**04.05.0004 Gehölzfläche pflegen*1. Pflegegang E-.pflege 4. Jahr*Zw.fläche mähen**
Gehölzfläche pflegen Freischneiden manuell Gassenschnitt mit Schlegelmulcher,Mähraupe oder Freischneider,
Pflanzabstand innerhalb der Pflanztrupps ca. 1,0 - 1,5m
Abstand zwischen den Trupps gemäß Pflanzplan
Fläche 'Waldfläche'
Flächen Neigung 0 bis 1:3
Erster Pflegegang.
Während der Entwicklungspflege im 4. Pflegejahr.
Zwischenfläche mähen.
Mähgut 'verbleibt als Mulch auf der Fläche'
Menge: 2500,000 m2
Leistungsbereichkatalog: 107

**04.05.0005 Gehölzfläche pflegen*1. Pflegegang E-.pflege 5. Jahr*Zw.fläche mähen**
Gehölzfläche pflegen Freischneiden manuell Gassenschnitt mit Schlegelmulcher,Mähraupe oder Freischneider,
Pflanzabstand innerhalb der Pflanztrupps ca. 1,0 - 1,5m
Abstand zwischen den Trupps gemäß Pflanzplan
Fläche 'Waldfläche'
Flächen Neigung 0 bis 1:3
Erster Pflegegang.
Während der Entwicklungspflege im 5. Pflegejahr.
Zwischenfläche mähen.
Mähgut 'verbleibt als Mulch auf der Fläche'
Menge: 2500,000 m2
Leistungsbereichkatalog: 107
